# Pauschale Erhaltung Entwässerung SN
Angebotsaufforderung (GAEB DA XML 3.2, DA83)
Projekt: A-P0335-00
Währung: EUR
Vergabeart: Offenes Verfahren
Eröffnung: 09.06.2026 10:00:00
Ende der Zuschlagsfrist: 31.07.2026
Ausführungsbeginn: 03.08.2026
Ausführungsende: 03.08.2029
Auftraggeber: Autobahn GmbH des Bundes, Niederlassung Ost (Halle/Saale), AdB-NL Ost, Magdeburger Str.51, 06112 Halle, Magdeburger Str.51, 06112 Halle/Saale, Telefon +49 345 940 997 00, E-Mail ost@autobahn.de; Vergabenummer: SN033102604
Erstellt mit: GXML Toolbox V3.3 R20230829, iTWO_64 V25.0.650, 29.04.2026

## 1 RV Kanalreinigung und TV-Inspektion; AM Dö/L
Datum: 13.04.2026
WaGr: 99_99_02

### Abschnitt 00 Kanalreinigung und TV-Inspektion

#### Unterabschnitt 00.01 Baustelleneinrichtung

**00.01.0001 Baustelleneinrichtung AM Döbeln**
Baustelleneinrichtungen und -beräumungen als Tagespauschale.
Geräte, Werkzeuge und sonstige Betriebsmittel, die zur
vertragsgemäßen Ausführung der Vertragsleistungen
erforderlich sind, auf die Baustelle bringen, bereitstellen und
soweit der Geräteeinsatz nicht gesondert vergütet
wird - betriebsfertig aufstellen einschl. der dafür
notwendigen Arbeiten.
Baubüros, Unterkünfte, Werkstätten, Lagerschuppen und dgl., soweit erforderlich, antransportieren, aufbauen und einrichten. Strom-, Wasser-, Fernsprechanschluss sowie Entsorgungseinrichtungen und dgl.
für die Baustelle, soweit erforderlich, herstellen. B Kosten für Vorhalten, Unterhalten und
Betreiben der Geräte, Anlagen und Einrichtungen
einschl. Mieten, Pacht, Gebühren und dgl. werden nicht
mit dieser Pauschale, sondern mit den Einheitspreisen
der betreffenden Teilleistungen vergütet. Soweit nicht
für bestimmte Leistungen für das Einrichten der Baustelle gesonderte Positionen im Leistungsverzeichnis
enthalten sind, gilt die Tagespauschale
für 'alle Leistungen im Zuständigkeitsbereich der Autobahnmeisterei Döbeln.
Die Vergütung erfolgt pauschal nach Einsatztag.'

Zufahrt zur Baustelle vorhanden.
Menge: 120,000 St

**00.01.0002 Havariefall AM Döbeln**
Baustelleneinrichtung und -beräumung für einen Havariefall.
Die Position gilt nur für kurzfristige Havarieeinsätze im Zuständigkeitsgebiet der Autobahnmeisterei Döbeln auf Abruf durch die Autobahnmeisterei und tritt an die Stelle der täglichen Vergütung (OZ 000.01.0001).
Sie wird ausgelöst, wenn eine schnellstmögliche Einsatzbereitschaft innerhalb von 24 Stunden nach Abruf erforderlich ist und eine planmäßige Abrechnung der Baustelleneinrichtung nicht erfolgt.
Typische Auslöser: Rohrverstopfungen, Leitungsschäden oder sonstige plötzlich auftretende Kanalschäden mit unmittelbarem Handlungsbedarf.
Vorhaltung der erforderlichen Reinigungstechnik und des Fachpersonals in ständiger Einsatzbereitschaft für den Zuständigkeitsbereich der AM Döbeln. Mobilisierung und Anfahrt zur Einsatzstelle innerhalb von 24 Stunden nach Abruf.
Geräte, Werkzeuge und sonstige Betriebsmittel, die zur
vertragsgemäßen Ausführung der Vertragsleistungen
erforderlich sind, auf die Baustelle bringen, bereitstellen und
soweit der Geräteeinsatz nicht gesondert vergütet
wird - betriebsfertig aufstellen einschl. der dafür
notwendigen Arbeiten.
Baubüros, Unterkünfte, Werkstätten, Lagerschuppen und dgl., soweit erforderlich, antransportieren, aufbauen und einrichten. Strom-, Wasser-, Fernsprechanschluss sowie Entsorgungseinrichtungen und dgl.
für die Baustelle, soweit erforderlich, herstellen. B Kosten für Vorhalten, Unterhalten und
Betreiben der Geräte, Anlagen und Einrichtungen
einschl. Mieten, Pacht, Gebühren und dgl. werden nicht
mit dieser Pauschale, sondern mit den Einheitspreisen
der betreffenden Teilleistungen vergütet. Soweit nicht
für bestimmte Leistungen für das Einrichten der Baustelle gesonderte Positionen im Leistungsverzeichnis
enthalten sind, gilt die Tagespauschale
für 'alle Leistungen im Zuständigkeitsbereich der Autobahnmeisterei Döbeln.
Die Vergütung erfolgt pauschal nach Einsatztag.'

Zufahrt zur Baustelle vorhanden.
Menge: 5,000 St

**00.01.0003 Baustelleneinrichtung AM Leipzig**
Baustelleneinrichtungen und -beräumungen als Tagespauschale.
Geräte, Werkzeuge und sonstige Betriebsmittel, die zur
vertragsgemäßen Ausführung der Vertragsleistungen
erforderlich sind, auf die Baustelle bringen, bereitstellen und
soweit der Geräteeinsatz nicht gesondert vergütet
wird - betriebsfertig aufstellen einschl. der dafür
notwendigen Arbeiten.
Baubüros, Unterkünfte, Werkstätten, Lagerschuppen und dgl., soweit erforderlich, antransportieren, aufbauen und einrichten. Strom-, Wasser-, Fernsprechanschluss sowie Entsorgungseinrichtungen und dgl.
für die Baustelle, soweit erforderlich, herstellen. B Kosten für Vorhalten, Unterhalten und
Betreiben der Geräte, Anlagen und Einrichtungen
einschl. Mieten, Pacht, Gebühren und dgl. werden nicht
mit dieser Pauschale, sondern mit den Einheitspreisen
der betreffenden Teilleistungen vergütet. Soweit nicht
für bestimmte Leistungen für das Einrichten der Baustelle gesonderte Positionen im Leistungsverzeichnis
enthalten sind, gilt die Tagespauschale
für 'alle Leistungen im Zuständigkeitsbereich der Autobahnmeisterei Leipzig.
Die Vergütung erfolgt pauschal nach Einsatztag.'

Zufahrt zur Baustelle vorhanden.
Menge: 280,000 St

**00.01.0004 Havariefall AM Leipzig**
Baustelleneinrichtung und -beräumung für einen Havariefall.
Die Position gilt nur für kurzfristige Havarieeinsätze im Zuständigkeitsgebiet der Autobahnmeisterei Leipzig auf Abruf durch die Autobahnmeisterei und tritt an die Stelle der täglichen Vergütung (OZ 000.01.0001).
Sie wird ausgelöst, wenn eine schnellstmögliche Einsatzbereitschaft innerhalb von 24 Stunden nach Abruf erforderlich ist und eine planmäßige Abrechnung der Baustelleneinrichtung nicht erfolgt.
Typische Auslöser: Rohrverstopfungen, Leitungsschäden oder sonstige plötzlich auftretende Kanalschäden mit unmittelbarem Handlungsbedarf.
Vorhaltung der erforderlichen Reinigungstechnik und des Fachpersonals in ständiger Einsatzbereitschaft für den Zuständigkeitsbereich der AM Döbeln. Mobilisierung und Anfahrt zur Einsatzstelle innerhalb von 24 Stunden nach Abruf.
Geräte, Werkzeuge und sonstige Betriebsmittel, die zur
vertragsgemäßen Ausführung der Vertragsleistungen
erforderlich sind, auf die Baustelle bringen, bereitstellen und
soweit der Geräteeinsatz nicht gesondert vergütet
wird - betriebsfertig aufstellen einschl. der dafür
notwendigen Arbeiten.
Baubüros, Unterkünfte, Werkstätten, Lagerschuppen und dgl., soweit erforderlich, antransportieren, aufbauen und einrichten. Strom-, Wasser-, Fernsprechanschluss sowie Entsorgungseinrichtungen und dgl.
für die Baustelle, soweit erforderlich, herstellen. B Kosten für Vorhalten, Unterhalten und
Betreiben der Geräte, Anlagen und Einrichtungen
einschl. Mieten, Pacht, Gebühren und dgl. werden nicht
mit dieser Pauschale, sondern mit den Einheitspreisen
der betreffenden Teilleistungen vergütet. Soweit nicht
für bestimmte Leistungen für das Einrichten der Baustelle gesonderte Positionen im Leistungsverzeichnis
enthalten sind, gilt die Tagespauschale
für 'alle Leistungen im Zuständigkeitsbereich der Autobahnmeisterei Leipzig.
Die Vergütung erfolgt pauschal nach Einsatztag.'

Zufahrt zur Baustelle vorhanden.
Menge: 5,000 St

#### Unterabschnitt 00.02 Verkehrssicherung

**00.02.0001 Beantragen der VAO**
Fristgemäße Beantragung der verkehrsrechtlichen Anordnung für die Einrichtung, Umbau bzw. Abbau der Verkehrsicherungen mit Übernahme sämtlicher Kosten des Genehmigungsverfahrens durch den AN.
Erforderliche Ortsbesichtigungen zur Erstellung der Planunterlagen für die verkehrsrechtliche Anordnung durchführen.
Die erforderlichen Unterlagen einschließlich der
modifizierten Regel- und Beschilderungspläne sind zu
erarbeiten. Mehrfertigungen sind herzustellen und die
verkehrsrechtlichen Anordnungen einzuholen.
Gebühren werden nicht gesondert vergütet.
Der Antrag auf Anordnung verkehrsregelnder Maßnahmen
ist mind. 4 Wochen vor Leistungsbeginn vorzulegen. Verlängerungen werden nicht gesondert vergütet.
Menge: 15,000 St
Leistungsbereichkatalog: 105

**00.02.0002 Verk.sich. kürzerer Dauer durchf.*stat.Arb.st. ums. bei Tageslicht**
StL-Nr. 2110513590299109
Verkehrssicherung an Arbeitsstellen von kürzerer Dauer
betriebsfertig aufbauen, vorhalten, warten, instand
setzen, betreiben und abbauen. Vorübergehende Verkehrssicherungsmaßnahmen durchführen.
Nach RSA, Regelplan 'D III/1l, ggf. modifiziert 3-spurig'

Für stationäre Arbeitsstelle einschließlich Umsetzen.
Umsetzen nach Unterlagen des AG.
Länge des Arbeitsbereiches 'in Abhängigkeit der Tagesleistung des AN, bis zu 3.000 m'

Gesamtdauer der Verkehrsführung 'bis zu 8 h'

Bei Tageslicht.
Anfallende Gebühren 'sind in OZ 00.02.0001 einzukalkulieren'
Menge: 90,000 St
Leistungsbereichkatalog: 105

**00.02.0003 Verk.sich. kürzerer Dauer durchf.*stat.Arb.st. ums. bei Tageslicht**
StL-Nr. 2110513590299109
Verkehrssicherung an Arbeitsstellen von kürzerer Dauer
betriebsfertig aufbauen, vorhalten, warten, instand
setzen, betreiben und abbauen. Vorübergehende Verkehrssicherungsmaßnahmen durchführen.
Nach RSA, Regelplan 'D III/1r, ggf. modifiziert 3-spurig'

Für stationäre Arbeitsstelle einschließlich Umsetzen.
Umsetzen nach Unterlagen des AG.
Länge des Arbeitsbereiches 'in Abhängigkeit der Tagesleistung des AN, bis zu 3.000 m'

Gesamtdauer der Verkehrsführung 'bis 8 h'

Bei Tageslicht.
Anfallende Gebühren 'sind in OZ 00.02.0001 einzukalkulieren'
Menge: 180,000 St
Leistungsbereichkatalog: 105

**00.02.0004 Verk.sich. kürzerer Dauer durchf.*stat. Arbeitsst. bei Tageslicht**
StL-Nr. 2110513590199109
Verkehrssicherung an Arbeitsstellen von kürzerer Dauer
betriebsfertig aufbauen, vorhalten, warten, instand
setzen, betreiben und abbauen. Vorübergehende Verkehrssicherungsmaßnahmen durchführen.
Nach RSA, Regelplan 'Bild D-5 RSA 21 (Sperrung Seitenstreifen)'

Für stationäre Arbeitsstelle.
Länge des Arbeitsbereiches 'in Abhängigkeit der Tageseistung des AN, bis zu 2.000 m'

Gesamtdauer der Verkehrsführung 'bis zu 8 h'

Bei Tageslicht.
Anfallende Gebühren 'sind in OZ 00.02.0001 einzukalkulieren'
Menge: 10,000 St
Leistungsbereichkatalog: 105

**00.02.0005 Verk.sich. kürzerer Dauer durchf.*stat.Arb.st. ums. bei Dunkelheit**
StL-Nr. 2110513590299209
Verkehrssicherung an Arbeitsstellen von kürzerer Dauer
betriebsfertig aufbauen, vorhalten, warten, instand
setzen, betreiben und abbauen. Vorübergehende Verkehrssicherungsmaßnahmen durchführen.
Nach RSA, Regelplan 'D IV/1l, ggf. modifiziert 3-spurig'

Für stationäre Arbeitsstelle einschließlich Umsetzen.
Umsetzen nach Unterlagen des AG.
Länge des Arbeitsbereiches 'in Abhängigkeit der Tagesleistung des AN, bis zu 3.000 m'

Gesamtdauer der Verkehrsführung 'bis zu 12 h'

Bei Dunkelheit.
Anfallende Gebühren 'sind in OZ 00.02.0001 einzukalkulieren'
Menge: 30,000 St
Leistungsbereichkatalog: 105

**00.02.0006 Verk.sich. kürzerer Dauer durchf.*stat.Arb.st. ums. bei Dunkelheit**
StL-Nr. 2110513590299209
Verkehrssicherung an Arbeitsstellen von kürzerer Dauer
betriebsfertig aufbauen, vorhalten, warten, instand
setzen, betreiben und abbauen. Vorübergehende Verkehrssicherungsmaßnahmen durchführen.
Nach RSA, Regelplan 'D IV/1r, ggf. modifiziert 3-spurig'

Für stationäre Arbeitsstelle einschließlich Umsetzen.
Umsetzen nach Unterlagen des AG.
Länge des Arbeitsbereiches 'in Abhängigkeit der Tagesleistung des AN, bis zu 3.000 m'

Gesamtdauer der Verkehrsführung 'bis zu 12 h'

Bei Dunkelheit.
Anfallende Gebühren 'sind in OZ 00.02.0001 einzukalkulieren'
Menge: 80,000 St
Leistungsbereichkatalog: 105

**00.02.0007 Verkehrsschild aufb., abb., vorh. Ronde,Dreie.Quad.*Größe 3 Typ RA2*flach Höhe 2,00 m**
StL-Nr. 2110520813219399
Verkehrsschild aufbauen, vorhalten, warten, instand
setzen und abbauen. Aufstellvorrichtung nach statischen
Erfordernissen. Vorübergehende Verkehrssicherungsmaßnahmen durchführen. Die Kontrolle wird gesondert
vergütet.
Verkehrsschild = Ronde, Dreieck, Quadrat.
Größe 3.
Retroreflektierend mit Folie Klasse RA2.
Schild = flach.
Aufstellvorrichtung 'nach Wahl des AN'

Aufstellhöhe über der Verkehrsfläche = 2,00 m.
Einsatzzeit 'nach Technologie des AN, einmaliges Aufstellen'
Menge: 20,000 St
Leistungsbereichkatalog: 105

**00.02.0008 Verkehrsschild aufb., abb., vorh.*Größe 3 Typ RA2*flach Höhe 2,00 m**
StL-Nr. 2110520893219399
Verkehrsschild aufbauen, vorhalten, warten, instand
setzen und abbauen. Aufstellvorrichtung nach statischen
Erfordernissen. Vorübergehende Verkehrssicherungsmaßnahmen durchführen. Die Kontrolle wird gesondert
vergütet.
Verkehrsschild 'Ronde, Dreieck, Quadrat mit Zusatzschild'

Größe 3.
Retroreflektierend mit Folie Klasse RA2.
Schild = flach.
Aufstellvorrichtung 'nach Wahl des AN'

Aufstellhöhe über der Verkehrsfläche = 2,00 m.
Einsatzzeit 'nach Technologie des AN, einmaliges Aufstellen'
Menge: 30,000 St
Leistungsbereichkatalog: 105

**00.02.0009 Leitkegel aufb., vorh., betr., abb.**
Absperrgerät oder Warneinrichtung betriebsfertig aufbauen, vorhalten, warten, instand setzen, betreiben und
abbauen. Vorübergehende Verkehrssicherungsmaßnahmen zur Absicherung eines Schachtes bei der Durchführung der Reinigungs- oder Inspektionsarbeiten durchführen.
Leitkegel Höhe 750 mm.
Mit retroreflektierender Folie Klasse RA2.
Der Abstand der Leitkegel sollte 1,00 m nicht unterschreiten.
Einsatzzeit nach Technologie des AN.
Menge: 250,000 St
Leistungsbereichkatalog: 105

#### Unterabschnitt 00.03 Vorbereitende Arbeiten

**00.03.0001 Erschwernisse infolge FRS**
Erschwernisse infolge Schutzeinrichtungen
beim Freilegen der Schachtdeckel, Öffnen der
Schächte und Durchführung von Spülen, Spülgutentfernung und Kamerabefahrung.
Einbauten = Schutzeinrichtungen aller Aufhaltestufen.
Schutzeinrichtungen am Innen -und am Außenrand in Höhe von 0,75 m bis 1,15 m.
Oftmals müssen Fahrzeugrückhaltesysteme überquert werden um den Schachtdeckel zu erreichen. Diese Pos. soll den Mehraufwand einmalig je hinterliegendem Schacht vergüten.
Menge: 800,000 St

**00.03.0002 Strauchbestand entfernen**
Strauchbestand und sonstiger Aufwuchs über 0,10 m Stammdurchmesser, in 1,00 m Höhe über dem Erdboden gemessen,
entfernen.
Wurzelwerk verbleibt im Erdreich.
Ausführung in nicht zusammenhängenden Einzelflächen.
Abgerechnet wird die Fläche der größten Ausdehnung des
Strauchwerks.
Mittlere Höhe bis 2,00 m.
Schlagabraum von der Autobahnfläche entfernen und nach Wahl des AN verwerten.
Gesamtes Räumgut von der Autobahnfläche entfernen und nach Wahl des AN verwerten.
Menge: 400,000 m2
Leistungsbereichkatalog: 106

**00.03.0003 Überschüttete Schächte freilegen**
Oberboden ggf. einschließlich Vegetationsdecke über dem Schachtdeckel abtragen (Kalkulationsansatz ca. 10% aller Schächte). Oberboden lösen, fördern, und großflächig auf dem Mittelstreifen oder Bankett verteilen.
Dicke des Abtrages bis 30 cm.
Abrechnung nach Anzahl überschütteter Schächte.
Menge: 200,000 St
Leistungsbereichkatalog: 106

**00.03.0004 Mehraufwand öffnen fester Schächte**
Erhöhter Aufwand zum Lösen von festsitzenden Schachtabdeckungen.
Erhöhter Aufwand: z.B. durch Verschmutzungen nach dem Abtrag der Überschüttungen, Versinterung, Verrostung oder fester Verschraubung, und weitere.
Es ist von einem Kalkulationsansatz von 20% aller Schächte auszugehen.
Das Reinigen der Schächte einschließlich das eigentliche Öffnen und Wiederverschließen von Schachtabdeckungen wird gesondert vergütet.
Nachweis über Eintragung des AN und Bestätigung des AG in Bautagesberichte.
Menge: 480,000 St

#### Unterabschnitt 00.04 Reinigung

**00.04.0001 Schacht reinigen Kamera/Dicht.*DN 1,00 - 1,50 m Betonfertigteile*Verschm.Ger.b.25 Räumg.bes.Kost.AG**
StL-Nr. 2411090512199202
Entwässerungsschacht im Hochdruck- oder Vakuumspülverfahren reinigen. Räumgut vorentwässern.
Reinigung zur Vorbereitung auf die Kameradurchfahrung
bzw. Dichtheitsprüfung.
Runder Schacht, DN/ID 1 bis 1,50 m.
Schacht aus Betonfertigteilen.
Schachttiefe 'ab OK Abdeckung bis 1,50 m'

Schachtabdeckung/Einstiegsöffnung 'Schächte öffnen und so
reinigen, dass eine ordnungsgemäße Dokumentation nach
Arbeitsblatt DWA-M 149-2 und DWA-M 149-5 durchgeführt
werden kann.
Schmutzfänger, Laubfänger und Abdeckungen aus den
Schächten entfernen.
Sand-Kies-Schlamm und sonstige Ablagerungen aus den
Schächten entfernen.
Nach Beendigung der Inspektionsarbeiten Schmutz- und
Laubfänger einsetzen, Schachtabdeckung wieder
ordnungsgemäß auf Schacht aufsetzen und verschließen.'

Höhe der Verschmutzung des Gerinnes bis 25 v.H.
Räumgut nach Unterlagen des AG entsorgen. Entsorgung
nach Unterlagen des AG nachweisen. Kosten der Entsorgung werden auf Nachweis vergütet.
Menge: 720,000 St
Leistungsbereichkatalog: 110

**00.04.0002 Schacht reinigen Kamera/Dicht.*DN 1,00 - 1,50 m Betonfertigteile*Verschm.Ger.b.25 Räumg.bes.Kost.AG**
StL-Nr. 2411090512199202
Entwässerungsschacht im Hochdruck- oder Vakuumspülverfahren reinigen. Räumgut vorentwässern.
Reinigung zur Vorbereitung auf die Kameradurchfahrung
bzw. Dichtheitsprüfung.
Runder Schacht, DN/ID 1 bis 1,50 m.
Schacht aus Betonfertigteilen.
Schachttiefe 'ab OK Abdeckung über 1,50 bis 3,00 m'

Schachtabdeckung/Einstiegsöffnung 'Schächte öffnen und so
reinigen, dass eine ordnungsgemäße Dokumentation nach
Arbeitsblatt DWA-M 149-2 und DWA-M 149-5 durchgeführt
werden kann.
Schmutzfänger, Laubfänger und Abdeckungen aus den
Schächten entfernen.
Sand-Kies-Schlamm und sonstige Ablagerungen aus den
Schächten entfernen.
Nach Beendigung der Inspektionsarbeiten Schmutz- und
Laubfänger einsetzen, Schachtabdeckung wieder
ordnungsgemäß auf Schacht aufsetzen und verschließen.'

Höhe der Verschmutzung des Gerinnes bis 25 v.H.
Räumgut nach Unterlagen des AG entsorgen. Entsorgung
nach Unterlagen des AG nachweisen. Kosten der Entsorgung werden auf Nachweis vergütet.
Menge: 1320,000 St
Leistungsbereichkatalog: 110

**00.04.0003 Schacht reinigen Kamera/Dicht.*DN 1,00 - 1,50 m Betonfertigteile*Verschm.Ger.b.25 Räumg.bes.Kost.AG**
StL-Nr. 2411090512199202
Entwässerungsschacht im Hochdruck- oder Vakuumspülverfahren reinigen. Räumgut vorentwässern.
Reinigung zur Vorbereitung auf die Kameradurchfahrung
bzw. Dichtheitsprüfung.
Runder Schacht, DN/ID 1 bis 1,50 m.
Schacht aus Betonfertigteilen.
Schachttiefe 'ab OK Abdeckung über 3,00 bis 5,00 m'

Schachtabdeckung/Einstiegsöffnung 'Schächte öffnen und so
reinigen, dass eine ordnungsgemäße Dokumentation nach
Arbeitsblatt DWA-M 149-2 und DWA-M 149-5 durchgeführt
werden kann.
Schmutzfänger, Laubfänger und Abdeckungen aus den
Schächten entfernen.
Sand-Kies-Schlamm und sonstige Ablagerungen aus den
Schächten entfernen.
Nach Beendigung der Inspektionsarbeiten Schmutz- und
Laubfänger einsetzen, Schachtabdeckung wieder
ordnungsgemäß auf Schacht aufsetzen und verschließen.'

Höhe der Verschmutzung des Gerinnes bis 25 v.H.
Räumgut nach Unterlagen des AG entsorgen. Entsorgung
nach Unterlagen des AG nachweisen. Kosten der Entsorgung werden auf Nachweis vergütet.
Menge: 360,000 St
Leistungsbereichkatalog: 110

**00.04.0004 Schmutzfangeimer entleeren**
Vor der Kamerabefahrung der Leitungen und Anschlussleitungen, sind die Schmutzfangeimer der Entwässerungsschächte und der Straßenabläufe zu entnehmen und zu entleeren.
Der Inhalt ist dem Räumgut der Leitungsbefahrung für die Entsorgung zuzuführen. Kosten für Transport und Entsorgung werden separat vergütet.
Menge: 3600,000 St

**00.04.0005 Entwässerungsleitung reinigen Kamera/Dicht. Füll. bis 25 v.H.*Räumg.bes.Kost.AG**
StL-Nr. 24110903199922
Entwässerungsleitung im Hochdruck- oder Vakuumspülverfahren reinigen. Räumgut vorentwässern.
Reinigung zur Vorbereitung auf die Kameradurchfahrung
bzw. Dichtheitsprüfung.
Rohr DN/ID 'bis 200'

Rohr 'Anschlussleitungen aus Kunststoff oder Steinzeug'

Haltungslänge 'bis 30 m'

Verschmutzung bis 25 v.H. der Profilhöhe.
Räumgut nach Unterlagen des AG entsorgen. Entsorgung
nach Unterlagen des AG nachweisen. Kosten der Entsorgung werden auf Nachweis vergütet.
Menge: 3600,000 m
Leistungsbereichkatalog: 110

**00.04.0006 Entwässerungsleitung reinigen Kamera/Dicht.*Rohr DN bis 300 Füll. bis 25 v.H.*Räumg.bes.Kost.AG**
StL-Nr. 24110903119922
Entwässerungsleitung im Hochdruck- oder Vakuumspülverfahren reinigen. Räumgut vorentwässern.
Reinigung zur Vorbereitung auf die Kameradurchfahrung
bzw. Dichtheitsprüfung.
Rohr DN/ID bis 300.
Rohr 'Drainageleitungen aus Kunststoff'

Haltungslänge 'bis 100,00 m'

Verschmutzung bis 25 v.H. der Profilhöhe.
Räumgut nach Unterlagen des AG entsorgen. Entsorgung
nach Unterlagen des AG nachweisen. Kosten der Entsorgung werden auf Nachweis vergütet.
Menge: 28500,000 m
Leistungsbereichkatalog: 110

**00.04.0007 Entwässerungsleitung reinigen Kamera/Dicht.*Rohr DN bis 300 Füll. bis 25 v.H.*Räumg.bes.Kost.AG**
StL-Nr. 24110903119922
Entwässerungsleitung im Hochdruck- oder Vakuumspülverfahren reinigen. Räumgut vorentwässern.
Reinigung zur Vorbereitung auf die Kameradurchfahrung
bzw. Dichtheitsprüfung.
Rohr DN/ID bis 300.
Rohr 'Sammelleitungen aus Beton, Steinzeug, Gusseisen oder Kunststoff'

Haltungslänge 'bis 100,00 m'

Verschmutzung bis 25 v.H. der Profilhöhe.
Räumgut nach Unterlagen des AG entsorgen. Entsorgung
nach Unterlagen des AG nachweisen. Kosten der Entsorgung werden auf Nachweis vergütet.
Menge: 9500,000 m
Leistungsbereichkatalog: 110

**00.04.0008 Entwässerungsleitung reinigen Kamera/Dicht.*Rohr DN ü.300-600 Füll. bis 25 v.H.*Räumg.bes.Kost.AG**
StL-Nr. 24110903129922
Entwässerungsleitung im Hochdruck- oder Vakuumspülverfahren reinigen. Räumgut vorentwässern.
Reinigung zur Vorbereitung auf die Kameradurchfahrung
bzw. Dichtheitsprüfung.
Rohr DN/ID über 300 bis 600.
Rohr 'Sammelleitungen aus Beton, Stahlbeton, Guss, Steinzeug oder Kunststoff'

Haltungslänge 'bis 100,00 m'

Verschmutzung bis 25 v.H. der Profilhöhe.
Räumgut nach Unterlagen des AG entsorgen. Entsorgung
nach Unterlagen des AG nachweisen. Kosten der Entsorgung werden auf Nachweis vergütet.
Menge: 47500,000 m
Leistungsbereichkatalog: 110

**00.04.0009 Entwässerungsleitung reinigen Kamera/Dicht.*Rohr DN ü.600-900 Füll. bis 25 v.H.*Räumg.bes.Kost.AG**
StL-Nr. 24110903139922
Entwässerungsleitung im Hochdruck- oder Vakuumspülverfahren reinigen. Räumgut vorentwässern.
Reinigung zur Vorbereitung auf die Kameradurchfahrung
bzw. Dichtheitsprüfung.
Rohr DN/ID über 600 bis 900.
Rohr 'Sammelleitungen aus Beton, Stahlbeton oder Kunststoff'

Haltungslänge 'bis 100,00 m'

Verschmutzung bis 25 v.H. der Profilhöhe.
Räumgut nach Unterlagen des AG entsorgen. Entsorgung
nach Unterlagen des AG nachweisen. Kosten der Entsorgung werden auf Nachweis vergütet.
Menge: 8550,000 m
Leistungsbereichkatalog: 110

**00.04.0010 Entwässerungsleitung reinigen Kamera/Dicht. Stahlbeton Füll. bis 25 v.H.*Räumg.bes.Kost.AG**
StL-Nr. 24110903192922
Entwässerungsleitung im Hochdruck- oder Vakuumspülverfahren reinigen. Räumgut vorentwässern.
Reinigung zur Vorbereitung auf die Kameradurchfahrung
bzw. Dichtheitsprüfung.
Rohr DN/ID 'über 1000 bis 1200'

Rohr aus Stahlbeton.
Haltungslänge 'bis 30 m'

Verschmutzung bis 25 v.H. der Profilhöhe.
Räumgut nach Unterlagen des AG entsorgen. Entsorgung
nach Unterlagen des AG nachweisen. Kosten der Entsorgung werden auf Nachweis vergütet.
Menge: 950,000 m
Leistungsbereichkatalog: 110

**00.04.0011 Schlitzrinne reinigen**
Schlitzrinne im Hochdruck- oder Vakuumspülverfahren reinigen. Inkl. Reinigung der aus der Schlitzrinne abführenden Stichleitung mit Öffnen der dazugehörigen Entwässerungsschächte der Schlitzrinne. Räumgut vorentwässern.
Reinigung zur Vorbereitung auf die Kameradurchfahrung
bzw. Dichtheitsprüfung.
Rohr DN/ID 'bis 300'

Rohr 'aus Beton, Gusseisen oder Stahlbeton.'

Einzellänge Schlitzrinne 4,00 m. In der Regel ist die Schlitzrinne aller 16,00 m an einen Entwässerungsschacht angeschlossen.
Verschmutzung bis 25 v.H. der Profilhöhe.
Räumgut nach Unterlagen des AG entsorgen. Entsorgung
nach Unterlagen des AG nachweisen. Kosten der Entsorgung werden auf Nachweis vergütet.
Menge: 14600,000 m

**00.04.0012 Zu Verschmutz. ü.25-50% bis DN 300**
Zuschlag zur Reinigung von Rohrleitungen
bis DN 300
für erhöhten Reinigungaufwand
infolge Ablagerungen bzw. Verschmutzungen
von über 25 bis 50 v.H. des Rohrquerschnitts.

Der Zuschlag umfasst den gegenüber der Normalreinigung erhöhten Zeit- ud Arbeitsaufwand,
z.B. durch wiederholte Spülgänge, verringerte
Reinigungsgeschwindigkeit, Anpassung der Düsenbestückung oder Einsatz geeigneter Räumwerkzeuge.
Der Einsatz des auf der Baustelle vorhandenen
kombinierten Hochdruckspülfahrzeugs ist
Bestandteil der Grundleistung.
Eine gesonderte Vergütung für Fahrzeugvorhaltung,
An- und Abfahrt, Betriebsstunden oder eingesetzte
Spülwerkzeuge erfolgt nicht.

Der Verschmutzungsgrad ist vor Durchführung der
Reinigung im Reinigungsprotokoll zu dokumentieren
und dem Auftraggeber auf Verlangen nachzuweisen.

Abrechnung erfolgt je Meter gereinigte Haltung.

Je Haltung wird ausschließlich der höchste festgestellte Verschmutzungsgrad zur Abrechnung gebracht.
Zusätzlicher Reinigungsaufwand infolge ungeeigneter
Arbeitsweise, unzureichende Vorreinigung oder nicht
angepasste Geräteeinstellung wird nicht gesondert
vergütet.
Menge: 7600,000 m

**00.04.0013 Zu Verschmutz. ü.25-50% ü.DN300-600**
Zuschlag zur Reinigung von Rohrleitungen
über DN 300 bis DN 600
für erhöhten Reinigungaufwand
infolge Ablagerungen bzw. Verschmutzungen
von über 25 bis 50 v.H. des Rohrquerschnitts.

Der Zuschlag umfasst den gegenüber der Normalreinigung erhöhten Zeit- ud Arbeitsaufwand,
z.B. durch wiederholte Spülgänge, verringerte
Reinigungsgeschwindigkeit, Anpassung der Düsenbestückung oder Einsatz geeigneter Räumwerkzeuge.
Der Einsatz des auf der Baustelle vorhandenen
kombinierten Hochdruckspülfahrzeugs ist
Bestandteil der Grundleistung.
Eine gesonderte Vergütung für Fahrzeugvorhaltung,
An- und abfahrt, Betriebsstunden oder eingesetzte
Spülwerkzeuge erfolgt nicht.

Der Verschmutzungsgrad ist vor Durchführung der
Reinigung im Reinigungsprotokoll zu dokumentieren
und dem Auftraggeber auf Verlangen nachzuweisen.

Abrechnung erfolgt je Meter gereinigte Haltung.

Je Haltung wird ausschließlich der höchste festgestellte Verschmutzungsgrad zur Abrechnung gebracht.
Zusätzlicher Reinigungsaufwand infolge ungeeigneter
Arbeitsweise, unzureichende Vorreinigung oder nicht
angepasste Geräteeinstellung wird nicht gesondert
vergütet.
Menge: 5000,000 m

**00.04.0014 Zu Verschmutz. ü.50-75% bis DN300**
Zuschlag zur Reinigung von Rohrleitungen
bis DN 300
für erhöhten Reinigungaufwand
infolge Ablagerungen bzw. Verschmutzungen
von über 50 bis 75 v.H. des Rohrquerschnitts.

Der Zuschlag umfasst insbesondere intensive Spül- und Räumarbeiten, mehrfaches Durchfahren der Haltung, deutlich reduzierte Vorschubleistung sowie den Einsatz geeigneter Düsentypen oder Räumwerkzeuge.

Eine gesonderte Vergütung für Fahrzeugvorhaltung,
An- und Abfahrt, Betriebsstunden oder eingesetzte
Spülwerkzeuge erfolgt nicht.

Der Verschmutzungsgrad ist vor Durchführung der
Reinigung zu dokuentieren und durch mindestens eine geeignete Bildaufnahme (z.B. Video-Standbild oder Schachtfoto) nachzuweisen.

Abrechnung erfolgt je Meter gereinigte Haltung.

Je Haltung wird ausschließlich der höchste festgestellte Verschmutzungsgrad zur Abrechnung gebracht.
Zusätzlicher Reinigungsaufwand infolge ungeeigneter
Arbeitsweise, unzureichende Vorreinigung oder nicht
angepasste Geräteeinstellung wird nicht vergütet.
Menge: 1750,000 m

**00.04.0015 Zu Verschmutz. ü.50-75% ü.DN300-600**
Zuschlag zur Reinigung von Rohrleitungen
über DN 300 bis DN 600
für erhöhten Reinigungaufwand
infolge Ablagerungen bzw. Verschmutzungen
von über 50 bis 75 v.H. des Rohrquerschnitts.

Der Zuschlag umfasst insbesondere intensive Spül- und Räumarbeiten, mehrfaches Durchfahren der Haltung, deutlich reduzierte Vorschubleistung sowie den Einsatz geeigneter Düsentypen oder Räumwerkzeuge.

Eine gesonderte Vergütung für Fahrzeugvorhaltung,
An- und Abfahrt, Betriebsstunden oder eingesetzte
Spülwerkzeuge erfolgt nicht.

Der Verschmutzungsgrad ist vor Durchführung der
Reinigung zu dokuentieren und durch mindestens eine geeignete Bildaufnahme (z.B. Video-Standbild oder Schachtfoto) nachzuweisen.

Abrechnung erfolgt je Meter gereinigte Haltung.

Je Haltung wird ausschließlich der höchste festgestellte Verschmutzungsgrad zur Abrechnung gebracht.
Zusätzlicher Reinigungsaufwand infolge ungeeigneter
Arbeitsweise, unzureichende Vorreinigung oder nicht
angepasste Geräteeinstellung wird nicht vergütet.
Menge: 1000,000 m

**00.04.0016 Intensivreinig. Verschmutz. ü.75%**
Intensive Kanalreinigung bzw. Räumung von Haltungen
und Schächten mit Ablagerungen oder Verschmutzungen
von mehr als 75% des Rohrquerschnitts
zur Herstellung der Reinigungs-, Inspektions- und Betiebsfähigkeit.

Die Leistung umfasst insbesondere das Lösen, Aufbrechen,
Fördern und Austragen von stark verfestigtem oder
umfangreichen Sediment-, Schlamm-, Sand- oder sonstigen
Ablagerungskörpern sowie intensive Spül- und Räumarbeiten mit deutlich verminderter oder zeitweise
fehlender Vorschubleistung.

Der Einsatz geeigneter Spül- und Räumwerkzeuge
(z.B. Spezialdüsen, Räumköpfe, Kettenschleudern)
ist Bestandteil der Leistung und wird nicht gesondert
vergütet.

Das entnommene Räumgut ist dem Räumgut der Leitungsbefahrung für die Entsorgung zuzuführen. Kosten für Transport und Entsorgung werden separat vergütet.

Die Leistung ist vor Beginn dem Auftraggeber anzuzeigen und darf erst nach dessen Zustimmung ausgeführt werden. Der Verschmutzungsgrad ist zu dokumentieren und durch geeignete Bildnachweise (z.B. Video-Standbild, Schachtfoto) nachzuweisen.

Die Vergütung erfolgt nach tatsächlicher Einsatzzeit der Reinigungseinheit im Stundenlohn. Maßgebend ist die nachgewiesene Zeit für die Durchführung der Intensivreinigung einschließlich notwendiger Arbeitsunterbrechungen infolge der Räumarbeiten.

Die Einsatzzeiten sind durch tagesaktuelle Leistungs- und Einsatzprotokolle nachzuweisen und vom Auftraggeber bzw. dessen Vertreter zu bestätigen.

Eine Vergütung erfolgt nur für angeordnete und nachgewiesene Einsatzzeiten.

Zusätzlicher Reinigungsaufwand infolge ungeeigneter Arbeitsweise, unzureichender Vorreinigung, nicht angepasste Geräteeinstellung oder ungeeigneter Wahl der Arbeitsverfahren wird nicht gesondert vergütet.
Menge: 120,000 h

#### Unterabschnitt 00.05 Inspektion

**00.05.0001 Schachtinspektion bis 1,50m Tiefe**
Optische Zustandserfassung der vorhandenen
Schächte im Zuge der Kamerabefahrung der angeschlossenen Haltungen.
Schächte sind auf Schadstellen zu untersuchen und auf  Datenträger zu dokumentieren. Datenträger dem AG übergeben.
Runder Schacht, DN/ID 1 bis 1,50 m.
Schacht aus Betonfertigteilen.
Schachttiefe ab OK Abdeckung bis 1,50 m.
Leitungen und Schächte sind in Betrieb. Erforderliche
Wasserhaltung ausführen.
einschließlich
Fotodokumentation des Schachtes bestehend aus mindestens einem Foto des Schachtgerinnes sowie der Zu- und Abläufe. Vorhandene Schadstellen und sonstige Auffälligkeiten sind gesondert zu fotografieren und zu benennen.
Darstellung der Schachtgeometrie sowie Dokumentation mit Angabe von Schachtnummer, -material, -durchmesser, -tiefe, Zu- und Abläufen und Schadstellen schriftlich vorlegen (mindestens Schachtfoto mit Schachtdatenblatt).
Daten im ISY-Bau Austauschformat Abwasser (XML) sowie
aufbereitet nach Unterlagen des AG
übergeben. Datenträger nach Unterlagen des AG.
Menge: 720,000 St

**00.05.0002 Schachtinspektion ü.1,50-3,0m Tiefe**
Inspektion und optische Zustandserfassung der vorhandenen
Schächte im Zuge der Kamerabefahrung und durch zusätzliche 360°-Scan-Aufnahmen ausführen.
Schächte sind auf Schadstellen zu untersuchen und auf  Datenträger zu dokumentieren. Datenträger dem AG übergeben.
Runder Schacht, DN/ID 1 bis 1,50 m.
Schacht aus Betonfertigteilen.
Schachttiefe ab OK Abdeckung über 1,50 bis 3,00 m.
Leitungen und Schächte sind in Betrieb. Erforderliche
Wasserhaltung ausführen.
Aufnehmen der Schächte als 360°-Scan einschließlich
Darstellung der Schachtgeometrie sowie Dokumentation mit
Angabe von Schachtnummer, Schachtmaterial,
Schachtdurchmesser, Schachttiefe, Zu- und Abläufen und
Schadstellen schriftlich vorlegen (mindestens Schachtfoto und Schachtdatenblatt).
Daten im ISY-Bau Austauschformat Abwasser (XML) sowie
aufbereitet in Video-Datenformat nach Unterlagen des AG
übergeben. Datenträger nach Unterlagen des AG.
Menge: 870,000 St

**00.05.0003 Schachtinspektion ü.3,00-5,0m Tiefe**
Inspektion und optische Zustandserfassung der vorhandenen
Schächte im Zuge der Kamerabefahrung und durch zusätzliche 360°-Scan-Aufnahmen ausführen.
Schächte sind auf Schadstellen zu untersuchen und auf  Datenträger zu dokumentieren. Datenträger dem AG übergeben.
Runder Schacht, DN/ID 1 bis 1,50 m.
Schacht aus Betonfertigteilen.
Schachttiefe ab OK Abdeckung über 3,00 bis 5,00 m.
Leitungen und Schächte sind in Betrieb. Erforderliche
Wasserhaltung ausführen.
Aufnehmen der Schächte als 360°-Scan einschließlich
Darstellung der Schachtgeometrie sowie Dokumentation mit
Angabe von Schachtnummer, Schachtmaterial,
Schachtdurchmesser, Schachttiefe, Zu- und Abläufen und
Schadstellen schriftlich vorlegen (mindestens Schachtfoto und Schachtdatenblatt).
Daten im ISY-Bau Austauschformat Abwasser (XML) sowie
aufbereitet in Video-Datenformat nach Unterlagen des AG
übergeben. Datenträger nach Unterlagen des AG
Menge: 360,000 St

**00.05.0004 Kameradurchfahrung ausführen*Anschlussleitung Dokum.Unterl.d.AG*ISY-Bau/Unterl.AG**
StL-Nr. 2411091299990221
Kameradurchfahrung von Entwässerungsrohrleitungen ausführen. Auf Schadstellen untersuchen und auf Da-
tenträger dokumentieren. Datenträger dem AG übergeben.
Abrechnung nach Länge der Rohrleitung.
Rohr DN/ID 'bis 200'

Rohr 'Anschlussleitungen aus aus Kunststoff ode Steinzeug'

Haltungslänge 'bis 30 m'

Befahrung der Anschlussleitung.
Dokumentation nach Unterlagen des AG vorlegen.
Daten im ISY-Bau Austauschformat Abwasser (XML) sowie
aufbereitet in Video-Datenformat nach Unterlagen des AG
übergeben. Datenträger nach Unterlagen des AG.
Menge: 3600,000 m
Leistungsbereichkatalog: 110

**00.05.0005 Kameradurchfahrung ausführen*Kunststoff*Betrieb/Wasserhtg*Dokum.Unterl.d.AG ISY-Bau/Unterl.AG**
StL-Nr. 2411091299492921
Kameradurchfahrung von Entwässerungsrohrleitungen ausführen. Auf Schadstellen untersuchen und auf Da-
tenträger dokumentieren. Datenträger dem AG übergeben.
Abrechnung nach Länge der Rohrleitung.
Rohr DN/ID 'bis 300'

Rohr aus Kunststoff.
Haltungslänge 'bis 100 m'

Leitung ist in Betrieb. Erforderliche Wasserhaltung
ausführen.
Befahrung 'der Drainageleitung'

Dokumentation nach Unterlagen des AG vorlegen.
Daten im ISY-Bau Austauschformat Abwasser (XML) sowie
aufbereitet in Video-Datenformat nach Unterlagen des AG
übergeben. Datenträger nach Unterlagen des AG.
Menge: 28500,000 m
Leistungsbereichkatalog: 110

**00.05.0006 Kameradurchfahrung ausführen*Betrieb/Wasserhtg SL.*Dokum.Unterl.d.AG ISY-Bau/Unterl.AG**
StL-Nr. 2411091299992121
Kameradurchfahrung von Entwässerungsrohrleitungen ausführen. Auf Schadstellen untersuchen und auf Da-
tenträger dokumentieren. Datenträger dem AG übergeben.
Abrechnung nach Länge der Rohrleitung.
Rohr DN/ID 'bis 300'

Rohr 'aus Beton, Steinzeug, Gusseisen oder Kunststoff'

Haltungslänge 'bis 100 m'

Leitung ist in Betrieb. Erforderliche Wasserhaltung
ausführen.
Befahrung der Sammelleitung.
Dokumentation nach Unterlagen des AG vorlegen.
Daten im ISY-Bau Austauschformat Abwasser (XML) sowie
aufbereitet in Video-Datenformat nach Unterlagen des AG
übergeben. Datenträger nach Unterlagen des AG.
Menge: 9500,000 m
Leistungsbereichkatalog: 110

**00.05.0007 Kameradurchfahrung ausführen*Betrieb/Wasserhtg SL.*Dokum.Unterl.d.AG ISY-Bau/Unterl.AG**
StL-Nr. 2411091299992121
Kameradurchfahrung von Entwässerungsrohrleitungen ausführen. Auf Schadstellen untersuchen und auf Da-
tenträger dokumentieren. Datenträger dem AG übergeben.
Abrechnung nach Länge der Rohrleitung.
Rohr DN/ID 'über 300 bis 600'

Rohr 'aus Beton, Stahlbeton, Guss, Steinzeug oder Kunststoff'

Haltungslänge 'bis 100 m'

Leitung ist in Betrieb. Erforderliche Wasserhaltung
ausführen.
Befahrung der Sammelleitung.
Dokumentation nach Unterlagen des AG vorlegen.
Daten im ISY-Bau Austauschformat Abwasser (XML) sowie
aufbereitet in Video-Datenformat nach Unterlagen des AG
übergeben. Datenträger nach Unterlagen des AG.
Menge: 47500,000 m
Leistungsbereichkatalog: 110

**00.05.0008 Kameradurchfahrung ausführen*Betrieb/Wasserhtg SL.*Dokum.Unterl.d.AG ISY-Bau/Unterl.AG**
StL-Nr. 2411091299992121
Kameradurchfahrung von Entwässerungsrohrleitungen ausführen. Auf Schadstellen untersuchen und auf Da-
tenträger dokumentieren. Datenträger dem AG übergeben.
Abrechnung nach Länge der Rohrleitung.
Rohr DN/ID 'über 600 bis 900'

Rohr 'aus Beton, Stahlbeton oder Kunststoff'

Haltungslänge 'bis 100 m'

Leitung ist in Betrieb. Erforderliche Wasserhaltung
ausführen.
Befahrung der Sammelleitung.
Dokumentation nach Unterlagen des AG vorlegen.
Daten im ISY-Bau Austauschformat Abwasser (XML) sowie
aufbereitet in Video-Datenformat nach Unterlagen des AG
übergeben. Datenträger nach Unterlagen des AG.
Menge: 8550,000 m
Leistungsbereichkatalog: 110

**00.05.0009 Kameradurchfahrung ausführen*Stahlbeton*vor Betrieb SL.*Dokum.Unterl.d.AG ISY-Bau/Unterl.AG**
StL-Nr. 2411091299291121
Kameradurchfahrung von Entwässerungsrohrleitungen ausführen. Auf Schadstellen untersuchen und auf Da-
tenträger dokumentieren. Datenträger dem AG übergeben.
Abrechnung nach Länge der Rohrleitung.
Rohr DN/ID 'über 900 bis 1200'

Rohr aus Stahlbeton.
Haltungslänge 'bis 30 m'

Leitung vor Inbetriebnahme prüfen.
Befahrung der Sammelleitung.
Dokumentation nach Unterlagen des AG vorlegen.
Daten im ISY-Bau Austauschformat Abwasser (XML) sowie
aufbereitet in Video-Datenformat nach Unterlagen des AG
übergeben. Datenträger nach Unterlagen des AG.
Menge: 950,000 m
Leistungsbereichkatalog: 110

**00.05.0010 Kameradurchfahrung ausführen Dokum.Unterl.d.AG*ISY-Bau/Unterl.AG**
StL-Nr. 2411091299990921
Kameradurchfahrung von Entwässerungsrohrleitungen ausführen. Auf Schadstellen untersuchen und auf Da-
tenträger dokumentieren. Datenträger dem AG übergeben.
Abrechnung nach Länge der Rohrleitung.
Rohr DN/ID 'bis 300'

Rohr 'aus Beton, Stahlbeton oder Guss'

Haltungslänge 'bis 30 m'

Befahrung 'der Schlitzrinne inkl. Stichleitungen'

Dokumentation nach Unterlagen des AG vorlegen.
Daten im ISY-Bau Austauschformat Abwasser (XML) sowie
aufbereitet in Video-Datenformat nach Unterlagen des AG
übergeben. Datenträger nach Unterlagen des AG.
Menge: 8800,000 m
Leistungsbereichkatalog: 110

**00.05.0011 Zul. Kanalortung Sender, Endpunkte**
Zulage zur Position "Kamerabefahrung ausführen".
Zusätzliches Orten der Entwässerungsleitung und zugehöriger Schachtbauwerke mittels in der Inspektionskamera integriertem elektromagnetischen Sender (Sonde).
Orten der Kamerapositionan der Geländeoberfläche mittels Empfangsgerät.
Bestimmen der horizontalen Lage und Tiefenlage an definierten Messpunkten, insbesondere an Leitungsenden, Schachtmittelpunkten und Richtungsänderungen.
Dokumentieren der ermittelten Punkte in die Bestandsunterlagen.
Ausführung nur auf gesondertes Verlangen des AG. Ohne diesbezügliche Beauftragung erfolgt keine Vergütung.
Menge: 20,000 St

**00.05.0012 Zul. Kanalortung georeferenziert**
Zulage zur Position "Kamerabefahrung ausführen".
Zusätzliches georeferenziertes Ewrfassen des räumlichen Kanalverlaufs mit kontinuierlicher XYZ-Koordinatenmessung (Rechtswert, Hochwert, Höhe)während der Kamerabefahrung.
Verknüpfen der Positionsdaten mit einem definierten Referenzkoordinatensystem (z.B. ETRS89/UTM).
Auswerten der Messdaten und Erstellen eines georeferenzierten Bestandsplans im vereinbarten Datenformat (z.B. DXF, Shape oder PDF).
Übergabe der Daten nach Unterlagen des AG.
Datenträger nach Unterlagen des AG.
Ausführung nur auf gesondertes Verlangen des AG. Ohne diesbezügliche Beauftragung erfolgt keine Vergütung.
Menge: 2000,000 m

#### Unterabschnitt 00.06 Entsorgung des Räumguts

**00.06.0001 Erstellung Entsorgungskonzept**
*** Pauschalposition
Entsorgungskonzept zum
- Beproben, Aufnehmen, Fördern, Verladen sowie
- Verwerten, Behandeln oder Beseitigen
von zu entsorgenden Abfällen aufstellen und bei Erfordernis fortschreiben (z.B. Ergänzung Entsorgungsanlage).
Menge: 1,000 Psch

**00.06.0002 Container f. Zwischenlagerung**
Zwischenlagerung von Räumgut aus der Kanalreinigung in einem Container auf einem Zwischenplatz im Zuständigkeitsbereich der Autobahnmeisterei Döbeln bzw. Leipzig.
Container mit einem Mindestfassungsvermögen von 20 m³, flüssigkeitsdicht und abgedeckt. Erfahrungsgemäß fallen bis zu 40 t Kanalräumgut je Großabschnitt an.
Aufstellort in Abstimmung mit der zuständigen Autobahnmeisterei.
Anliefern und Aufstellen des Containers am abgegestimmten Zwischenplatz.
Vorhalten des Containers bis zur vollständigen Befüllung oder Anweisung zur Entsorgung durch den AG.
Verschließen des Containers nach jeder Befüllung.
Abtransport des Containers und besenreines Hinterlassen des Zwischenplatzes.
Entsorgungskosten werden gesondert vergütet.
Menge: 6,000 St

**00.06.0003 Probenahme Räumgut**
Beprobung des Räumgutes nach LAGA PN 98 inkl. Probenahmeprotokoll durchführen.
Mischprobe des Räumgutes, in Abstimmung mit dem AG und der zuständigen AM.
Repräsentative Probenahme unter Beachtung des § 19 BBodSchV.
Proben zu einem nach DIN EN ISO/ IEC 17025 akkreditierten Labor schaffen.
Auswertung inkl. Bericht (1-fach digital) dem AG zeitnah übergeben.
Menge: 6,000 St

**00.06.0004 Grundl. Analyse n. ErsatzbaustoffV**
Analyse und Bewertung der Räumgutprobe.
Analyse für Feststoff und Eluat gemäß Anlage 1 Tabelle 3 ErsatzbaustoffV bei unspezifischem Verdacht.
Bewertung der Untersuchungsergebnisse gemäß § 15 ErsatzbaustoffV.
Klassifizierung des Bodenmaterials gemäß § 16 ErsatzbaustoffV in Verbindung mit Anlage 1 Tabelle 3 ErsatzbaustoffV
Empfehlung des Abfallschlüssels nach AVV 200306 (Abfälle aus der Kanalreinigung), 170504 (Boden und Steine mit Ausnahme derjenigen, die unter 170503 fallen) oder Gruppe 1908 für Abfälle aus Abwasserbehandlungsanlagen.
Menge: 6,000 St

**00.06.0005 Ergänz.analytik Einzelpar. n. DepV**
Ergänzende Analyse nach DepV
wenn Beseitigung notwendig: Ergänzende Analyse noch ausstehender Parameter für Feststoff und Eluat gemäß Anhang 3 Tabelle 2 DepV
Menge: 6,000 St

**00.06.0006 Feststoffe aufnehmen und laden**
Lösen, Aufnehmen, Fördern innerhalb der Baustelle und Laden des entwässerten Räumgutes.
Beräumgut in baggerfähiger Konsistenz.
Manuelle Aufwände im Zusammenhang mit der Räumgutaufnahme sind einzurechnen.
Die Abrechnung erfolgt nach den Wiegescheinen der Entsorgungsnachweise.
Transport zur Verwertungsstelle und Verwertung werden gesondert vergütet.
Menge: 250,000 t

**00.06.0007 Entsorgung des Räumgutes**
Transport und Entsorgung des Räumgutes in
stichfester/ fester Konsistenz,
zu einer Verwertungs-/ Entsorgungsstelle nach Wahl des AN.
Abfallschlüssel 20 03 06 (Abfälle aus der Kanalreinigung)

Annahmeerklärung und Wiegescheine der Verwertungs-/
Entsorgungsstelle sind zur Abrechnung vorzulegen.
Die Abrechnung erfolgt nach Wiegescheinen.
Menge: 250,000 t

**00.06.0008 Zwischenentleerung**
Zusätzliches Entleeren des Saug-/Spülfahrzeuges bei erheblichen Spülgutanfall. Abtransport des Räumgutes zum Lagerplatz (z.B. am RRB). In der Regel wird das Räumgut am Tagesende abtransportiert. Diese Position vergütet zusätliche Fahrten für den Abtransport von Räumgut.
Menge: 10,000 St

**00.06.0009 Erfassung Verbleibskontrolle**
*** Pauschalposition
Positionsgenaue Erfassung der Entsorgung nicht gefährlichen Abfalls in Tabelle des AG. Die Verbleibskontrolle wird mit jedem abgeschlossenen Auftrag fortgeschrieben. Die Übergabe des Zwischenstandes der Tabelle erfolgt spätestens mit Abschluss eines Vertragsjahres als digitales Exemplar. Übergabe der ausgefüllten Verbleibskontrolltabelle in Papierform und digitaler Form mit Signatur zum Vertragsschluss.
Menge: 1,000 Psch

#### Unterabschnitt 00.07 Sonstige Leistungen

**00.07.0001 Fräsarbeiten**
Einsatz eines Fräsroboters mit hydraulisch betriebenen,
axial und radial schwenkbaren Fräswerkzeug und einer
ferngesteuerten axial und radial schwenkbaren
Farbkamera (Kofferanlage) zur Wiederherstellung der
Funktionalität und Befahrbarkeit aller Sammel- und Drainageleitungen.
Permanente Beobachtung der Arbeitsgänge, wechselnder Einsatz mit Saug-/Spülfahrzeug im HD-Verfahren zur
Zwischenreinigung, bei Bedarf umrüsten.
Die An- und Abfahrt zur Arbeitsstelle wird nicht
gesondert vergütet und ist mit einzukalkulieren.
inkl. Einsatz eines kombinierten Saug-/Spülfahrzeuges
mit WRG zur wiederkehrenden Reinigung im Hockdruckspülverfahren während der Fräsarbeiten.
Leitung ist in Betrieb. Erforderliche Wasserhaltung
ausführen.
Auf- und Abrüstzeiten werden nicht vergütet.
Vergütung ab Betriebsbereitschaft des Fräsroboters mit
kombinierten Saug-/Spülfahrzeuges mit WRG
Menge: 25,000 h

**00.07.0002 Vergütung von Stand- und Wartez.**
Vergütung von Stand- und Wartezeiten bei den arbeitstäglichen Arbeiten, die der AN nicht zu vertreten hat (z.B. Gewährleistung Schwerlastverkehr mit Durchfahrtsbreite > 4,00 m), je Spülfahrzeugteam mit einem Fahrzeug
Menge: 80,000 h
